# AS-Maßnahmen BHB StW bei Plate
Angebotsaufforderung (GAEB 90, DA83)
Vergabenummer: NOO-2026-0218
Währung: EUR
Auftraggeber: Autobahn GmbH des Bundes

## Maßnahmenpaket-Artensch. 2026-2031
Datum: 09.07.26

### Abschnitt 00 Landschaftsbau/ Artenschutz

*Hinweis*
Terminvorgaben zur Einrichtung/ Betreiben und Räumen
der Baustelle siehe Baubeschreibung.

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Verk.sich. kürzerer Dauer durchf.*bew. Arbeitsst.*über 4 bis 8 Std. bei Tageslicht*Anordnung n. Unt. Geb. auf Nachweis**
StL-Nr. 22110513590392112
Verkehrssicherung an Arbeitsstellen von kürzerer Dauer
betriebsfertig aufbauen, vorhalten, warten, instand
setzen, betreiben und abbauen. Vorübergehende Verkehrssicherungsmaßnahmen durchführen.
Nach RSA, Regelplan ' siehe verkehrsrechtliche
Anordnung'
Für bewegliche Arbeitsstelle.
Länge des Arbeitsbereiches 'ca.200m '
Gesamtdauer der Verkehrsführung über 4 Std. bis 8 Std.
Bei Tageslicht.
Verkehrsrechtliche Anordnung nach Unterlagen des AG
einholen und zugehörige Unterlagen erstellen. Erforderliche Ortsbesichtigungen zur Erstellung der Planunterlagen für die verkehrsrechtliche Anordnung durchführen.
Anfallende Gebühren für verkehrsrechtliche Anordnung
werden auf Nachweis erstattet.
Menge: 2,000 St
Zuordnung: 105

**00.00.0004 Absteckung Trasse**
Absteckung der Trasse des Reptilien- und
Amphibienleitzauns sowie der Ersatzhabitate anhand des
Lageplans
und der vom AG zu übergebenden georeferenzierten DWG-
und DXF-Datei des Lageplans. Die Eck- und Endpunkte
der Linien des Lageplans sind in das Gelände mit einem
entsprechenden vom AN bereitzustellenden Messgerät, wo
die georeferenzierte Datei eingelesen wird, zu
übertragen und mit zu liefernden Pflöcken
auszupflocken.

Inkl. Vorbereitung der Absteckung und Einlesung der
Lageplans als DWG- oder DXF-Datei in das Messgerät
durch einen Vermessungstechniker oder einen
entsprechend befähigten Mitarbeiter. Erstellung von
Punkten aus den Eck- und Endpunkten im Lageplan und/
oder Erstellung von Shape-Dateien, soweit dies für die
Absteckung und das verwendete Gerät nötig ist.

Plausibilitätsprüfung der Eck- und Endpunkte und
anteilige geringfügig verschieben, sodass sich
vollständige Abgrenzungen durch den Leitzaun ergeben.

Feslegung und Markierung des Holzungsumfangs in der
Zauntrasse durch Ansprühen mit zu lieferndem
Markierspray.

Teilnahme an der Einweisung zur Absteckung des Leitzaun
und der Flächen für die Anlage der Ersatzhabitate.
Menge: 1,000 Psch

#### Unterabschnitt 00.01 Aufbau Leitzaun

*Hinweis*
Die Arbeiten sind ab Oktober 2026 durchzuführen.

**00.01.0001 Bäume fällen mit Roden DU über 0,1-0,3 m verfüll/Boden AG*Holz Verwert. AN Wst.Verwert. AN*S.Abr.Verwert. AN**
StL-Nr. 224106033191111
Bäume fällen, höchstens 0,25 m über dem Erdboden
absägen. Wurzelstöcke roden. Gemessen wird der Durchmesser 1,00 m über dem Erdboden.
Durchmesser über 0,10 bis 0,30 m.
Neigung der Rodungsfläche 'Böschungsflächen und
Böschungsfuß Neigung der Böschungsflächen 1:2 '
Wurzellöcher mit geeignetem Boden verfüllen. Boden aus
Abtragsbereichen profilgerecht lösen.
Gesamtes Holz nach Wahl des AN verwerten.
Wurzelstöcke nach Wahl des AN verwerten.
Schlagabraum nach Wahl des AN verwerten.
Menge: 60,000 St
Zuordnung: 106

**00.01.0002 Strauchbestand roden*verfüll/Boden AG Wst.Verw.AN*S.Abr. Verw. AN**
StL-Nr. 224106010901101
Strauchbestand und sonstiger Aufwuchs bis 0,10 m Stammdurchmesser, in 1,00 m Höhe über dem Erdboden gemessen,
mit Wurzelwerk roden. Abrechnung nach Fläche der
größten Ausdehnung des Strauchwerks.
Mittlere Höhe '4-6 m'
Wurzellöcher mit geeignetem Boden verfüllen.
Boden aus Abtragsbereichen profilgerecht lösen.
Wurzelstöcke nach Wahl des AN verwerten.
Schlagabraum nach Wahl des AN verwerten.
Menge: 300,000 m2
Zuordnung: 106

**00.01.0003 Wurzelstöcke ausfräsen DU über 0,1-0,3 m*Tiefe über30-60cm verfüll/Boden AG**
StL-Nr. 224106023120100
Wurzelstöcke einschließlich Wurzelansätze ausfräsen.
Gemessen wird der Durchmesser der Schnittstelle des
Wurzelstocks.
Durchmesser über 0,10 bis 0,30 m.
Frästiefe über 30 bis 60 cm.
Wurzellöcher mit geeignetem Boden verfüllen. Boden aus
Abtragsbereichen profilgerecht lösen.
Menge: 10,000 St
Zuordnung: 106

**00.01.0004 Wurzelstöcke ausfräsen DU über 0,3-0,5 m*Tiefe über30-60cm verfüll/Boden AG**
StL-Nr. 224106023220100
Wurzelstöcke einschließlich Wurzelansätze ausfräsen.
Gemessen wird der Durchmesser der Schnittstelle des
Wurzelstocks.
Durchmesser über 0,30 bis 0,50 m.
Frästiefe über 30 bis 60 cm.
Wurzellöcher mit geeignetem Boden verfüllen. Boden aus
Abtragsbereichen profilgerecht lösen.
Menge: 20,000 St
Zuordnung: 106

**00.01.0005 Wurzelstöcke ausfräsen DU über 0,75-1 m*Tiefe über30-60cm**
StL-Nr. 224106023420000
Wurzelstöcke einschließlich Wurzelansätze ausfräsen.
Gemessen wird der Durchmesser der Schnittstelle des
Wurzelstocks.
Durchmesser über 0,75 bis 1,00 m.
Frästiefe über 30 bis 60 cm.
Menge: 2,000 St
Zuordnung: 106

**00.01.0006 Einsatz Forstmulcher**
Böschungsflächen und Rodungsflächen sowie die
zukünftigen Baustelleneinrichtungsflächen mittels
Forstmulcher bearbeiten.
Böschungsflächen Neigung 1:4
BE-Flächen in der Störniederung auf teilweise
vernässten Wiesenflächen.
Auswahl der Maschinen und Geräte für diese Arbeiten ist
auf die örtlichen Verhältnisse
(grundwasser-beeinflusste Böden) anzupassen.
Menge: 500,000 m2

**00.01.0007 Leitzaun aufnehmen*Höhe bis 1,00 m Pfosten Holz*Abstand3,00-4,00m Pfosten in Boden*Löcher schließen Material verwert.**
Leitzaun aus HDPE aufnehmen, einschließlich
Verstrebungen.
Zaun:  Kleintierleit- und Sperrzaun
Zaunhöhe bis 1,00 m.
Pfosten aus Holz.
Pfostenabstand über 3,00 bis 4,00 m.
Pfosten in Boden.
Pfostenlöcher entsprechend der sie umgebenden Fläche
schließen. Material aus Baubereich.
Ausgebautes Material nach Wahl des AN verwerten.
Menge: 800,000 m
Zuordnung: 128

**00.01.0008 Haltestäbe liefern**
Haltestäbe aus Kant- bzw. Rundholz liefern
- 1 Stab pro 2,0 m Zaunlänge und entsprechend dichter
an den Umkehrungen, Öffnungen und Enden
- Durchmesser/ Kantenlänge 10 cm
- wenn Rundholz, bunt geschält
- einseitig angespitzt
- Länge 100 cm
Menge: 450,000 St

**00.01.0009 HDPE-Folie liefern**
HDPE-Folie liefern
- HDPE 2mm Folienbahn liefern
- Höhe 70 cm
- Folientyp: HDPE 2 mm auf Rolle
- Material 100 % High Density Polyethylene (HDPE)
- UV-stabil, recyclebar, die UV-Stabilität von HDPE
ist mindestens 2 Jahre in der gemäßigten Klimazone von
Mitteleuropa zu gewährleisten
- erfüllt die Anforderungen der FLL. DVGW, GW 125 und
FGSV
- Gewicht 1967 g/m² (DIN EN ISO 12236)
- Dicke bei 2 kPa 1,005 mm (DIN EN ISO 12236)
- Höchstzugkraft Länge: 37,9 kN/m (DIN EN ISO 10319)
- Höchstzugkraft Breite 38,5 kN/m (DIN EN ISO 10319)
- Höchstzugkraftdehnung Länge 18,5 % (DIN EN ISO 10319)
- Höchstzugkraftdehnung Breite 17,7 % (DIN EN ISO
10319)

Die Überlappungen aus dem Grund, dass eine Folienrolle
verbraucht ist und eine neue verwendet wird, werden
nicht extra mit abgerechnet.
Menge: 900,000 m

**00.01.0010 Befestigungsmaterial liefern**
Befestigungsmaterial liefern
Holzschrauben zur Befestigung der Folie an den
Haltestäben liefern:
- 3 Stück Holzschraube jr Pfosten von 60 mm Länge
Menge: 1350,000 St

**00.01.0011 Leitzaun aufbauen**
Temporären Reptilienleitzaun mit Fugen -und
Bodenschluss einschließlich Pfosten und erforderlichen
Befestigungsmaterials standfest herstellen.
Haltestababstand 2,00 m.
Zauntrasse ca. 2,00 m breit, bodennah mähen und Planum
herstellen
Schnittgut seitlich lagern.
Zauntrasse vor Einbau grob planieren.
Zaunhöhe 60 cm inkl. 5 cm Überkletterschutz.
Zauntrasse ca. 1,00 m breit bodennah mähen, Schnittgut
seitlich lagern.
Zauntrasse vor Einbau grob planieren.
Zaun 10 cm tief in den Boden einbinden.

Alle Materiallieferungen sind in gesonderten Pos.
enthalten.
Menge: 900,000 m

**00.01.0012 Zulaget händisch aufbauen**
Zulage zur Pos. zuvor dafür, dass der Leitzaun
komplett händisch aufzubauen und mit einem Spaten
einzugraben ist und dass alle Materialien händisch
bzw. mit einem Handwagen/ einer Schubkarre zu
transportieren sind.
Menge: 200,000 m

**00.01.0013 Zulage Böschung**
Zulage zur Pos. zuvor dafür, dass Teilstrecken des
Leitzauns auf der Böschung des Autobahndamms händisch
einzubauen sind.

Die Böschungen sind 1:1,5 bis 1:2 geneigt.
Menge: 30,000 m

**00.01.0014 Zulage Umkehrungen**
Zulage für die Herstellung von Umkehrungen (2 x 90 °-
Abwinklung für 2 x ca. 1,0 m Zaunstrecke) an den Enden
und Zaunöffnungen.
Menge: 8,000 St

**00.01.0015 Fangeimer**
Selbst entleeremden Fangeimer liefern und einbauen.
Auf jeder der 4 Seiten (die Seiten ergeben sich aus
den beiden Seiten des Autobahndamms und der
Durchquerung durch die Eisenbahntrasse) sind 3 Eimer
einzubauen.

An den Eimer ist ein ca. 1,2 m langes Kunststoffrohr
von mind. 10 cm ¥ dicht anzuschließen.

Der Eimer soll 4 Löcher von 8 mm ¥ erhalten,
damit das Wasser bei Starkregen versickern kann, wenn
das System nicht so gestaltet werden kann, dass der
Eimerboden über das angeschlossene Rohr ausreichend
entwässert wird.

Eingraben des Eimers mit dem angeschlossenen Rohr,
Verfüllung und Abdichtung mit Aushub, der zu stopfen
und festzutreten ist, und Herstellen eines ca. 1,0 m
langen und ca. 30 cm breiten abgeböschten (damit der
Sand nicht wieder herabrieselt) Ausleitgrabens.
Aushub seitlich lagern.

Bkl. 1 u. 3 DIN 18 300.

Rückbau des Fangeimers und des angeschlossenen
Rohres und Übernahme ins Eigentum des AN.

Verfüllung des Ausleitgrabens.
Menge: 8,000 St

**00.01.0016 N.gefährl. Abfall aus Baustelle ent*Entsorgung AN Gebühr einrechn.*Aufmaß Fzg.**
StL-Nr. 212102117911002
Nicht gefährlichen Abfall aus Baustelle laden, fördern
und entsorgen. Schadstoffbelastung nach Unterlagen des
AG.
Abfall 'HDPE- Folien, Holzpfosten, Betonreste,
Befestigungsmaterial Schrauben, Nägel '
Entsorgung nach Wahl des AN.
Gebühren der Abfallentsorgung sind einzurechnen.
Abgerechnet wird nach Aufmaß auf dem Fahrzeug.
Menge: 10,000 m3
Zuordnung: 102

#### Unterabschnitt 00.02 Anlage Eidechsen-Ersatzhabitate

**00.02.0001 Rasen mähen steiler 1:3*Böschungen Mähgut Verw. AN**
Rasen mähen zur Vorbereitung der Ersatzhabitate.
Neigung der Fläche steiler 1:3.
Mähfläche = Böschungsflächen der A 14 südöstlich der
Störwasserstraße .
Mähgut nach Wahl des AN verwerten.
Menge: 500,000 m2
Zuordnung: 107

**00.02.0002 Steinhaufen aufschütten Fläche ca. 5 m2*Höhe 1,00 m**
Steinhaufen aufschütten auf Böschungsflächen der A 14
Neigung 1:2.
Böschungsflächen vorbereiten in Form der Anlage von
parallel zur A 14 verlaufende 50cm tiefen Mulden zur
Ablage der Steinschüttungen
Gestein liefern
mit einem Mindestdurchmesser von 10 cm bis 50cm,
60 der Steine mit einem Durchmesser von 10-20cm,
Verfüllen der Zwischenräume mit Geröll Körnung
0,6-0,8cm
Steine und Geröll liefern und als Haufen aufschütten.
Grundfläche des Haufens ca. 5,00 m2.
Höhe = 1,00 m.
Menge: 8,000 St
Zuordnung: 107

**00.02.0003 Totholz-Haufen herstellen Holz i. fördern*Fläche DU 5,00 m Höhe 1,00 m**
Totholz-Haufen aus naturbelassenem Stamm- und Astholz
des AG verrutschfest herstellen.
Stubben, Stamm- und Astholz liefern.
Grundfläche des Haufens Durchmesser ca. 5,00 m.
Höhe des Haufens ca. 1,00 m.
Menge: 8,000 St
Zuordnung: 107

#### Unterabschnitt 00.03 2026 Unterhaltung Absammeln

**00.03.0001 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 15,000 St

**00.03.0002 Zulage Nachttermin**
Zulage zur Pos. zuvor zur Wahrnehmung eines
Nachttermins, um insbesondere Erdkröten und andere
Amphibien einzusammeln und umzusetzen.

Ein Handscheinwerfer ist vom AN bereitzustellen und
einzusetzen.
Menge: 2,000 St

**00.03.0003 Vegetationsfläche mähen*Mähgut als Mulch beseitigen**
Baustelleneinrichtungsflächen und Randflächen der
Ersatzhabitate auf den östlichen Böschungsflächen der A
14 mähen.
Neigung Böschungsflächen 1:2
Flächen 1x im Monat in der Vegetationsperiode mähen.
Randflächen der Baustelleneinrichtungsflächen für den
Ersatzneubau mähen
Mähgut bleibt als Mulchschicht liegen.
Abfall aufnehmen und beseitigen.
Entsorgen wird gesondert vergütet.
Menge: 4000,000 m2
Zuordnung: 107

**00.03.0004 N.gefährl. Abfall aus Baustelle ent Räumgut*Entsorgung AN Gebühr einrechn.*Aufmaß Fzg.**
StL-Nr. 212102117111002
Nicht gefährlichen Abfall aus Baustelle laden, fördern
und entsorgen. Schadstoffbelastung nach Unterlagen des
AG.
Abfall = gemischte Bau- und Abbruchabfälle.
Abfallschlüsselnummer 17 09 04.
Entsorgung nach Wahl des AN.
Gebühren der Abfallentsorgung sind einzurechnen.
Abgerechnet wird nach Aufmaß auf dem Fahrzeug.
Menge: 5,000 m3
Zuordnung: 102

**00.03.0005 Unterhaltung Leitzaun**
Jährliche Unterhaltung der Leitzaunes
Kontrolle des Leitzaunes alle 4 Wochen von März bis
Ende September.
Ausbessern von Schäden an der Leitwand und den
Haltepfosten (Befestigungsmaterial wie Pfosten und HDPE
Folie stellt der AG).
Freimähen der Laufflächen auf 1m Breite beidseitig des
Leitzaunes alle 2 Wochen von März bis Ende September.
Mit dieser Pos. ist auch die Bauteil- und
Materiallieferung und ordnungsgemäße
Abfallentsorgung abgegolten.
Mähgut aufnehmen und nach Wahl des AN der Verwertung
zuführen.
Menge: 900,000 m

#### Unterabschnitt 00.04 2027 Unterhaltung Absammeln

**00.04.0001 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 15,000 St

**00.04.0002 Zulage Nachttermin**
Zulage zur Pos. zuvor zur Wahrnehmung eines
Nachttermins, um insbesondere Erdkröten und andere
Amphibien einzusammeln und umzusetzen.

Ein Handscheinwerfer ist vom AN bereitzustellen und
einzusetzen.
Menge: 2,000 St

**00.04.0003 Vegetationsfläche mähen*Mähgut als Mulch beseitigen**
Baustelleneinrichtungsflächen und Randflächen der
Ersatzhabitate auf den östlichen Böschungsflächen der A
14 mähen.
Neigung Böschungsflächen 1:2
Flächen 1x im Monat in der Vegetationsperiode mähen.
Randflächen der Baustelleneinrichtungsflächen für den
Ersatzneubau mähen
Mähgut bleibt als Mulchschicht liegen.
Abfall aufnehmen und beseitigen.
Entsorgen wird gesondert vergütet.
Menge: 2000,000 m2
Zuordnung: 107

**00.04.0004 N.gefährl. Abfall aus Baustelle ent Räumgut*Entsorgung AN Gebühr einrechn.*Aufmaß Fzg.**
StL-Nr. 212102117111002
Nicht gefährlichen Abfall aus Baustelle laden, fördern
und entsorgen. Schadstoffbelastung nach Unterlagen des
AG.
Abfall = gemischte Bau- und Abbruchabfälle.
Abfallschlüsselnummer 17 09 04.
Entsorgung nach Wahl des AN.
Gebühren der Abfallentsorgung sind einzurechnen.
Abgerechnet wird nach Aufmaß auf dem Fahrzeug.
Menge: 5,000 m3
Zuordnung: 102

**00.04.0005 Unterhaltung Leitzaun**
Jährliche Unterhaltung der Leitzaunes
Kontrolle des Leitzaunes alle 2 Wochen von März bis
Ende September.
Ausbessern von Schäden an der Leitwand und den
Haltepfosten (Befestigungsmaterial wie Pfosten und HDPE
Folie stellt der AG).
Freimähen der Laufflächen auf 1m Breite beidseitig des
Leitzaunes alle 2 Wochen von März bis Ende September.
Mit dieser Pos. ist auch die Bauteil- und
Materiallieferung und ordnungsgemäße
Abfallentsorgung abgegolten.
Mähgut aufnehmen und nach Wahl des AN der Verwertung
zuführen.
Menge: 900,000 m

#### Unterabschnitt 00.05 2028 Unterhaltung Absammeln

**00.05.0001 Leitzaun anpassen**
Leitzaun dem neuen Baufeld für die Anrampungen der
Brückenersatzneubauten südlich der Störwasserstraße
beidseitig der A 14 auf einer Länge von jeweils 200m
anpassen.
Leitzaun auf Grundlage der Baugrenzen der
Böschungsanpassungen umsetzen und ggf. erweitern
Absteckung der Baufeldgrenzen durch den AG.
Mit dieser Pos. ist auch die Bauteil- und
Materiallieferung und ordnungsgemäße
Abfallentsorgung abgegolten.
Menge: 400,000 m

**00.05.0002 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 15,000 St

**00.05.0003 Zulage Nachttermin**
Zulage zur Pos. zuvor zur Wahrnehmung eines
Nachttermins, um insbesondere Erdkröten und andere
Amphibien einzusammeln und umzusetzen.

Ein Handscheinwerfer ist vom AN bereitzustellen und
einzusetzen.
Menge: 2,000 St

**00.05.0004 Vegetationsfläche mähen*Mähgut als Mulch beseitigen**
Baustelleneinrichtungsflächen und Randflächen der
Ersatzhabitate auf den östlichen Böschungsflächen der A
14 mähen.
Neigung Böschungsflächen 1:2
Flächen 1x im Monat in der Vegetationsperiode mähen.
Randflächen der Baustelleneinrichtungsflächen für den
Ersatzneubau mähen
Mähgut bleibt als Mulchschicht liegen.
Abfall aufnehmen und beseitigen.
Entsorgen wird gesondert vergütet.
Menge: 2000,000 m2
Zuordnung: 107

**00.05.0005 N.gefährl. Abfall aus Baustelle ent Räumgut*Entsorgung AN Gebühr einrechn.*Aufmaß Fzg.**
StL-Nr. 212102117111002
Nicht gefährlichen Abfall aus Baustelle laden, fördern
und entsorgen. Schadstoffbelastung nach Unterlagen des
AG.
Abfall = gemischte Bau- und Abbruchabfälle.
Abfallschlüsselnummer 17 09 04.
Entsorgung nach Wahl des AN.
Gebühren der Abfallentsorgung sind einzurechnen.
Abgerechnet wird nach Aufmaß auf dem Fahrzeug.
Menge: 5,000 m3
Zuordnung: 102

**00.05.0006 Unterhaltung Leitzaun**
Jährliche Unterhaltung der Leitzaunes
Kontrolle des Leitzaunes alle 2 Wochen von März bis
Ende September.
Ausbessern von Schäden an der Leitwand und den
Haltepfosten (Befestigungsmaterial wie Pfosten und HDPE
Folie stellt der AG).
Freimähen der Laufflächen auf 1m Breite beidseitig des
Leitzaunes alle 2 Wochen von März bis Ende September.
Mit dieser Pos. ist auch die Bauteil- und
Materiallieferung und ordnungsgemäße
Abfallentsorgung abgegolten.
Mähgut aufnehmen und nach Wahl des AN der Verwertung
zuführen.
Menge: 900,000 m

#### Unterabschnitt 00.06 2029 Unterhaltung Absammeln

**00.06.0001 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 15,000 St

**00.06.0002 Zulage Nachttermin**
Zulage zur Pos. zuvor zur Wahrnehmung eines
Nachttermins, um insbesondere Erdkröten und andere
Amphibien einzusammeln und umzusetzen.

Ein Handscheinwerfer ist vom AN bereitzustellen und
einzusetzen.
Menge: 2,000 St

**00.06.0003 Vegetationsfläche mähen*Mähgut als Mulch beseitigen**
Baustelleneinrichtungsflächen und Randflächen der
Ersatzhabitate auf den östlichen Böschungsflächen der A
14 mähen.
Neigung Böschungsflächen 1:2
Flächen 1x im Monat in der Vegetationsperiode mähen.
Randflächen der Baustelleneinrichtungsflächen für den
Ersatzneubau mähen
Mähgut bleibt als Mulchschicht liegen.
Abfall aufnehmen und beseitigen.
Entsorgen wird gesondert vergütet.
Menge: 2000,000 m2
Zuordnung: 107

**00.06.0004 N.gefährl. Abfall aus Baustelle ent Räumgut*Entsorgung AN Gebühr einrechn.*Aufmaß Fzg.**
StL-Nr. 212102117111002
Nicht gefährlichen Abfall aus Baustelle laden, fördern
und entsorgen. Schadstoffbelastung nach Unterlagen des
AG.
Abfall = gemischte Bau- und Abbruchabfälle.
Abfallschlüsselnummer 17 09 04.
Entsorgung nach Wahl des AN.
Gebühren der Abfallentsorgung sind einzurechnen.
Abgerechnet wird nach Aufmaß auf dem Fahrzeug.
Menge: 5,000 m3
Zuordnung: 102

**00.06.0005 Unterhaltung Leitzaun**
Jährliche Unterhaltung der Leitzaunes
Kontrolle des Leitzaunes alle 2 Wochen von März bis
Ende September.
Ausbessern von Schäden an der Leitwand und den
Haltepfosten (Befestigungsmaterial wie Pfosten und HDPE
Folie stellt der AG).
Freimähen der Laufflächen auf 1m Breite beidseitig des
Leitzaunes alle 2 Wochen von März bis Ende September.
Mit dieser Pos. ist auch die Bauteil- und
Materiallieferung und ordnungsgemäße
Abfallentsorgung abgegolten.
Mähgut aufnehmen und nach Wahl des AN der Verwertung
zuführen.
Menge: 900,000 m

#### Unterabschnitt 00.07 2030 Unterhaltung Absammeln

**00.07.0001 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 15,000 St

**00.07.0002 Zulage Nachttermin**
Zulage zur Pos. zuvor zur Wahrnehmung eines
Nachttermins, um insbesondere Erdkröten und andere
Amphibien einzusammeln und umzusetzen.

Ein Handscheinwerfer ist vom AN bereitzustellen und
einzusetzen.
Menge: 2,000 St

**00.07.0003 Vegetationsfläche mähen*Mähgut als Mulch beseitigen**
Baustelleneinrichtungsflächen und Randflächen der
Ersatzhabitate auf den östlichen Böschungsflächen der A
14 mähen.
Neigung Böschungsflächen 1:2
Flächen 1x im Monat in der Vegetationsperiode mähen.
Randflächen der Baustelleneinrichtungsflächen für den
Ersatzneubau mähen
Mähgut bleibt als Mulchschicht liegen.
Abfall aufnehmen und beseitigen.
Entsorgen wird gesondert vergütet.
Menge: 2000,000 m2
Zuordnung: 107

**00.07.0004 N.gefährl. Abfall aus Baustelle ent Räumgut*Entsorgung AN Gebühr einrechn.*Aufmaß Fzg.**
StL-Nr. 212102117111002
Nicht gefährlichen Abfall aus Baustelle laden, fördern
und entsorgen. Schadstoffbelastung nach Unterlagen des
AG.
Abfall = gemischte Bau- und Abbruchabfälle.
Abfallschlüsselnummer 17 09 04.
Entsorgung nach Wahl des AN.
Gebühren der Abfallentsorgung sind einzurechnen.
Abgerechnet wird nach Aufmaß auf dem Fahrzeug.
Menge: 5,000 m3
Zuordnung: 102

**00.07.0005 Unterhaltung Leitzaun**
Jährliche Unterhaltung der Leitzaunes
Kontrolle des Leitzaunes alle 2 Wochen von März bis
Ende September.
Ausbessern von Schäden an der Leitwand und den
Haltepfosten (Befestigungsmaterial wie Pfosten und HDPE
Folie stellt der AG).
Freimähen der Laufflächen auf 1m Breite beidseitig des
Leitzaunes alle 2 Wochen von März bis Ende September.
Mit dieser Pos. ist auch die Bauteil- und
Materiallieferung und ordnungsgemäße
Abfallentsorgung abgegolten.
Mähgut aufnehmen und nach Wahl des AN der Verwertung
zuführen.
Menge: 900,000 m

#### Unterabschnitt 00.08 2031 Unterh./ Absammeln Rückbau

**00.08.0001 Absam Umsetz. Amph.Rept.**
Absammlung und Umsetzen von Amphibien und Reptilien
aus dem durch den Leitzaun abgegrenzten
Baustelleneinrichtungsflächen von
ca. 1,0 ha Fläche bei einer Sammelzeit von jeweils
i.M. 2,0 h.
Absammeltermine sind vorab mit der UBB festzulegen.

Umsetzen der Amphibien und Reptilien nach außerhalb
des Baubereiches/ außerhalb des Leitauns und in 50 m
Abstand vom Baubereich in die Ersatzhabitate auf den
Ost-Böschungen aussetzen. Nicht auf die Seite,
wo die Zuwegung erfolgt, aussetzen und nicht auf dem
Acker und auf Wegen aussetzen. Aussetzen an Strächern
und dem Ackerrand.

Tabelle zur Dokumentation des Sammelergebnisses nach
Anzahl und Art bzw. Artengruppe (Erdkröten, sonst.
Kröten, Froschart, Zauneidechsen, Blindschleiche,
Ringelnatter) führen. Auch Sammeltage, wo nichts
gefunden wurde, sind zu dokumentieren. Die Witterung
während der Sammelzeit ist mit aufzuführen (Sammelzeit
von/bis, Temperatur von/bis, bedeckt/heiter/locker
bewölkt usw., Sprühregen/ Starkregen usw.,
windstill/mäßiger Wind usw.).

Belegfoto vom Sammeleimerboden, wenn Tiere
gefunden wurden, machen. Belegfoto zur eindeutigen
Zuordnung mit Datum bezeichnen und abspeichern.

Die Tabelle mit den Fotos ist fortlaufend zu führen
und dem AG auf Verlangen zwischendurch zuzumailen und
spätestens eine Woche nach dem letzten Sammeltag dem
AG unaufgefordert zuzumailen.
Auch auf tel. Nachfrage ist dem AG Rückmeldung
zwischendurch zu geben.

Ein Sammeleimer mit Deckel ist vom AN bereitzustellen
und einzusetzen.

Abrechnung nach der Anzahl der Sammeltermine.
Zeitliche Verteilung und Witterung während der Absammlu
ng entsprechend der folgenden Tabelle:

MonatWetterHäufig- keit  davon nachtsPr
ioritäre Tierart16.-31.3.Regen21ErdkrötenAprilbis Mitte
 April 1 x Regen, sonst von morgens bis mittags bei hei
terem Wetter oder nach kühlem Wetter ab  Sonnenschein41

bis Mitte AprilMai2Eidechsen16.-31.8.heiter6juv. Eidech
s.
Menge: 6,000 St

**00.08.0002 Zulage Nachttermin**
Zulage zur Pos. zuvor zur Wahrnehmung eines
Nachttermins, um insbesondere Erdkröten und andere
Amphibien einzusammeln und umzusetzen.

Ein Handscheinwerfer ist vom AN bereitzustellen und
einzusetzen.
Menge: 1,000 St

**00.08.0003 Vegetationsfläche mähen*Mähgut als Mulch beseitigen**
Baustelleneinrichtungsflächen und Randflächen der
Ersatzhabitate auf den östlichen Böschungsflächen der A
14 mähen
3 Mähgänge.
Neigung Böschungsflächen 1:2
Flächen 1x im Monat in der Vegetationsperiode mähen.
Randflächen der Baustelleneinrichtungsflächen für den
Ersatzneubau mähen
Mähgut bleibt als Mulchschicht liegen.
Abfall aufnehmen und beseitigen.
Entsorgen wird gesondert vergütet.
Menge: 2000,000 m2
Zuordnung: 107

**00.08.0004 Unterhaltung Leitzaun**
Jährliche Unterhaltung der Leitzaunes
Kontrolle des Leitzaunes alle 2 Wochen von März bis
Ende September.
Ausbessern von Schäden an der Leitwand und den
Haltepfosten (Befestigungsmaterial wie Pfosten und HDPE
Folie stellt der AG).
Freimähen der Laufflächen auf 1m Breite beidseitig des
Leitzaunes alle 2 Wochen von März bis Ende September.
Mit dieser Pos. ist auch die Bauteil- und
Materiallieferung und ordnungsgemäße
Abfallentsorgung abgegolten.
Mähgut aufnehmen und nach Wahl des AN der Verwertung
zuführen.
Menge: 900,000 m

**00.08.0005 N.gefährl. Abfall aus Baustelle ent*Entsorgung AN Gebühr einrechn.*Aufmaß Fzg.**
StL-Nr. 212102117911002
Nicht gefährlichen Abfall aus Baustelle laden, fördern
und entsorgen. Schadstoffbelastung nach Unterlagen des
AG.
Abfall 'HDPE- Folie, Holz-Haltestäbe,Gehölzreste '
Entsorgung nach Wahl des AN.
Gebühren der Abfallentsorgung sind einzurechnen.
Abgerechnet wird nach Aufmaß auf dem Fahrzeug.
Menge: 10,000 m3
Zuordnung: 102

**00.08.0006 Leitzaun zurückbauen**
Leitzaun nach Aufforderung durch dern AG zurückbauen
und als Eigentum des AN entsorgen.

Graben, wo der Leitzaun 10 cm tief eingelassen war,
wieder mit seitlichem Boden verfüllen.
Menge: 900,000 m

**00.08.0007 Zulage Leitzaun abbauen**
Händischer Rückbau, wo sich die Zaunabschnitte auf
Böschungen befinden bzw. die Böschungen zur
Erreichbarkeit durch Baufahrzeuge zu steil sind.
Menge: 200,000 m

**00.08.0008 Rückbau Ersatzhabitate**
Rückbau der Ersatzhabitate
Böschungsflächen der A 14 südöstlich der
Störwasserstraße
8 Stück Steinhaufen a. 5m²
8 Stück Totholz- Wurzelstubbenhaufen a 5m²
Ausgebautes Material aufnehmen, fördern und entsorgen
Material geht in Eigentum des AN über.
Menge: 1,000 Psch

USt %: 19,00
